# Nachbarschaftszentrum Schmöckwitz
Angebotsaufforderung (GAEB DA XML 3.3, DA83)
Projekt: P21-001
Währung: EUR
Nebenangebote zugelassen: ja
Vergabeart: Öffentliche Ausschreibung
Eröffnung: 30.10.2026 10:30:00
Ende der Zuschlagsfrist: 29.11.2026
Ausführungsbeginn: 18.01.2027
Ausführungsende: 19.02.2027
Auftraggeber: Ortsverein Schmöckwitz e.V., Alt Schmöckwitz 10, 12427 Berlin, Deutschland; Vergabenummer: Los 03
Erstellt mit: GXML Toolbox V3.3 R20230829, iTWO_64 V25.0.772, 12.10.2026

## ALLGEMEINE ANGABEN ZUR BAUSTELLE NACH DIN 18 299
Allgemeine Angaben zur Baustelle gemäß DIN 18299
1. Bauvorhaben

Sanierung, denkmalgerechte Instandsetzung und Umbau der ehemaligen Feuerwehrwache Schmöckwitz zu einem generationsübergreifenden Nachbarschaftszentrum.

2. Baugrundstück / Lage

Bauvorhaben: Alte Feuerwehrwache Schmöckwitz
Adresse: Adlergestell 782, 12527 Berlin
Gemarkung: Schmöckwitz
Flurstück: 1651

Das Bestandsgebäude wurde im Jahr 1901 errichtet und steht unter Denkmalschutz. Das Gebäude befindet sich straßenseitig unmittelbar am Adlergestell mit einer Gebäudelänge von ca. 24 m.

An der nordwestlichen Giebelwand grenzt unmittelbar eine mehrgeschossige Schulnutzung bzw. ein Kitabetrieb an. Während der Bauausführung ist daher auf besondere Schutzmaßnahmen hinsichtlich Lärm, Staub, Erschütterungen sowie Baustellenverkehr zu achten.

3. Bestand und geplante Nutzung

Die ehemalige Feuerwehrwache wird künftig als generationsübergreifendes Nachbarschaftszentrum genutzt. Die geplante Umnutzung umfasst insbesondere:

Eingangsbereich mit Garderobe,
Teeküche mit Tresen,
Mehrzweckräume,
Büronutzung,
Sanitärräume,
Lagerräume im Dachgeschoss,
neue interne Treppenanlage mit Empore.

Die bestehende statische Grundstruktur soll weitestgehend erhalten bleiben.

4. Denkmalschutz / Restaurierungskonzept

Das Gebäude steht unter Denkmalschutz. Sämtliche Arbeiten sind unter größtmöglicher Schonung und Erhaltung der historischen Bausubstanz auszuführen.

Das Restaurierungskonzept sieht insbesondere den Erhalt und die denkmalgerechte Instandsetzung folgender Bauteile vor:

straßenseitige Fassaden,
historische Verblendsteinflächen,
bauzeitliche Dachformen,
historische Dachziegel,
Tore, Fenster und Putzflächen,
ornamentierte Giebelelemente,
Emblem im Hauptgiebel.

Die bauzeitliche Gestaltung von 1900/1912 gilt als maßgebliche historische Bauphase und ist grundsätzlich zu erhalten.

Die straßenseitigen Fassadenflächen sind in ihrer bauzeitlichen Ausbildung zu erhalten und instand zu setzen. Beschichtungen, Überputzungen oder Verkleidungen der historischen Verblendsteinflächen sind nicht zulässig.

Die historischen Dachformen sind grundsätzlich zu erhalten. Für den Bereich des ehemaligen Wagenhallendaches ist eine Ergänzung bzw. Vervollständigung des Daches vorgesehen.

Vorhandene historische Dachziegel sind nach Möglichkeit auszubauen, zu sichern und wiederzuverwenden.

Die vorhandenen Tore und Fenster sind als wesentliche historische Ausbaubauteile zu erhalten und instand zu setzen.

Das historische Emblem im Giebelfeld ist zu sichern und restauratorisch instand zu setzen.

Sämtliche Maßnahmen sind mit den zuständigen Denkmalbehörden abzustimmen. Detailausbildungen und Materialmuster sind vor Ausführung freizugeben.

5. Baustellenzufahrt / Zuwegung

Die Baustellenzufahrt erfolgt über das Adlergestell.

Besondere Erschwernisse ergeben sich durch:

Straßenbahnverkehr im öffentlichen Straßenraum,
innerörtliche Verkehrssituation,
angrenzenden Schul- und Kitabetrieb,
eingeschränkte Lager- und Bewegungsflächen.

Für die Baustelleneinrichtung sowie Baustellenlogistik ist teilweise öffentliches Straßenland in Anspruch zu nehmen. Erforderliche Genehmigungen und verkehrsrechtliche Anordnungen sind durch den Auftragnehmer rechtzeitig einzuholen.

Die Nutzung bzw. Sperrung von Gehwegflächen ist gesondert zu beantragen.

6. Baustelleneinrichtungsflächen

Die Baustelleneinrichtungsflächen befinden sich:

auf den befestigten Pflasterflächen vor dem Gebäude,
auf den vorhandenen Schotterflächen.

Stellplätze für Handwerkerfahrzeuge stehen auf dem Grundstück nicht zur Verfügung.

Die Baustellenlogistik ist entsprechend der beengten Platzverhältnisse eigenverantwortlich zu organisieren.

7. Baustrom / Bauwasser

Baustrom und Bauwasser sind durch den Auftragnehmer herzustellen und während der gesamten Bauzeit vorzuhalten.

Anschlusspunkte sind auf dem Grundstück vorhanden.

Die Verteilung, Absicherung sowie alle erforderlichen Provisorien sind Bestandteil der Leistungen des Auftragnehmers.

8. Gerüste / Dacharbeiten

Für die geplanten Sanierungs- und Dacharbeiten ist ein vollflächiges Fassaden- und Arbeitsgerüst erforderlich.

Die Gerüststellung hat unter besonderer Berücksichtigung des Denkmalschutzes sowie der angrenzenden öffentlichen Verkehrsflächen zu erfolgen.

Die Dachflächen werden im Zuge der Baumaßnahme ergänzt und instandgesetzt. Historische Dachziegel sind soweit möglich zu sichern und wiederzuverwenden. Neue Materialien müssen sich hinsichtlich Format, Farbigkeit und Erscheinungsbild am historischen Bestand orientieren.

9. Schutzmaßnahmen / Besonderheiten

Während der Bauzeit ist auf den benachbarten Schul- und Kitabetrieb besondere Rücksicht zu nehmen.

Erforderlich sind insbesondere:

Staubschutzmaßnahmen,
lärmarme Bauverfahren soweit möglich,
gesicherte Baustellenabgrenzung,
Schutz gegen herabfallende Bauteile,
Sicherung der Fußgängerbereiche,
Schutz historischer Bauteile vor Beschädigungen.
10. Schadstoffe / Rückbau

Nach aktuellem Kenntnisstand sind keine Schadstoffe bekannt.

Sollten während der Bauausführung schadstoffhaltige Materialien festgestellt werden, sind die Arbeiten in den betreffenden Bereichen unverzüglich einzustellen und die Bauleitung zu informieren.

11. Allgemeine Ausführungsbedingungen

Alle Arbeiten sind gemäß:

VOB/C,
DIN 18299,
den allgemein anerkannten Regeln der Technik,
den einschlägigen DIN-Normen,
den Vorgaben der Denkmalpflege,
den behördlichen Auflagen

auszuführen.

Bestandsmaße sind vor Ausführung eigenverantwortlich am Bau zu prüfen.

Beschädigungen an historischen Bauteilen sind zu vermeiden und unverzüglich anzuzeigen.

## ALLGEMEINE TECHNISCHE VORBEMERKUNG
ALLGEMEINE TECHNISCHE VORBEMERKUNGEN

1 Für die Ausführung gelten die Allgemeinen Technischen Vorschriften der VOB, neueste Fassung, DIN 18299 Bauleistungen jeder Art, Arbeitsschutz, UVV, Schutzmaßnahmen, etc.

2 Alle für den jeweiligen Leistungsbereich zutreffenden DIN-Normen und Entwürfe, einschließlich Gelbdrucken und Richtlinien der Deutschen Industrie, der Ausschüsse und Fachverbände sind in der jeweils gültigen Fassung zu beachten und anzuwenden. Darüber hinaus sind die allgemein anerkannten Regeln der Technik zu berücksichtigen.
Insbesondere die
DIN 18355 Tischlerarbeiten,
DIN 18357 Beschlagarbeiten,
DIN 18358 Rollladenarbeiten,
DIN 18360 Metallbauarbeiten,
DIN 18361 Verglasungsarbeiten
sowie die Vorschriften und Auflagen des Bauaufsichtsamtes usw. sind in den jeweils neuesten Fassungen zu berücksichtigen. Alle Anforderungen sind Mindestanforderungen.

3 Auf die Beachtung der Verarbeitungsrichtlinien der Herstellerwerke wird besonders hingewiesen. Sämtliche Bauteile sind vollkommen eben-, waage-, flucht- und lotgerecht sowie rechtwinklig auszuführen oder im vorgeschriebenen Gefälle exakt nach Meterriß zu erfolgen. Für Toleranzen gilt jeweils die neueste Ausgabe der DIN 18202  der einzelnen Gewerke.

4 Der Einheitspreis umfasst alle Arbeiten und Aufwendungen, die zur Erstellung einer vollständigen, handwerklich und technisch einwandfreien Ausführung der Leistung erforderlich sind, d.h. Liefern, Abladen, diebstahlsichere Lagerung, Transport auf der Baustelle, Einbau, Verschnitt, Sicherung der Leistung, Wiedereinbau von Abschränkungen, Mehraufwendungen bei zeitlich getrennten Arbeitsgängen usw. Sollte der Bieter feststellen, dass die im Leistungsverzeichnis angegebene Leistung insoweit nicht vollständig ist oder dass einzelne Bereiche nicht ausreichend beschrieben sind bzw. Teile für eine komplette, funktionsfähige Leistung fehlen, so hat er hierauf bei der Angebotsabgabe hinzuweisen bzw. diese in einem Ergänzungsangebot mit anzubieten. Andernfalls sind alle Arbeiten, die zur gebrauchs- und funktionsfähigen Fertigstellung der Leistung benötigt werden, mit den Einheitspreisen abgegolten.

5 Falls nicht gesondert vermerkt, sind folgende Leistungen in die Einheitspreise einzukalkulieren:

5.1 Nach Auftragserteilung sind innerhalb von 14 Tagen alle Fensteröffnungen aufzumessen und die Werkplanung nach weiteren 14 Tagen zu erstellen.

5.2 Alle Flächen, Gegenstände, Einbauteile und dgl., die der Gefahr der Verunreinigung oder Beschädigung ausgesetzt sind, müssen durch Abdecken oder Abkleben ausreichend und in geeigneter Weise geschützt werden. Der Unternehmer haftet in vollem Umfang für Schäden, die auf unsachgemäße Abdeckung der zu schützenden Bauteile zurückgehen.

5.3 Vor Beginn der Arbeiten sind sämtliche Bauteile auf Lot-, Flucht-, Waage- und Winkelgenauigkeit zu überprüfen. Alle Maße sind am Bauwerk zu nehmen. Abweichungen außerhalb der zulässigen Toleranzen sind dem AG unverzüglich mitzuteilen.

5.4 Das Herstellen und Schließen von Löchern und Aussparungen in Mauerwerk, Beton und Putz zur verdeckten Montage der Befestigungsmittel und das Vergießen von Ankern und Auflagern ist in die Einheitspreise einzukalkulieren. Die Verankerungen der Elemente sind so auszuführen, dass Bewegungen des Baukörpers und die der Bauelemente aufgenommen werden können, ohne dass hieraus Belastungen auf die Konstruktion übertragen werden.

5.5 Sämtliche im Leistungsverzeichnis genannten Maße sind ca.-Maße. Das Aufmaß ist vom Auftragnehmer am Bau zu nehmen. Fordert der Auftraggeber, dass die Konstruktionen schon zu einem Zeitpunkt zur Montage bereitstehen müssen, der ein vorheriges Aufmaß unmöglich macht, so sind - unter Berücksichtigung der Bautoleranzen nach DIN - die Fertigungsmaße mit dem Auftraggeber zu vereinbaren.

5.6 Vor Fertigungsbeginn hat der Auftragnehmer Zeichnungen im Rahmen einer Werkplanung zu liefern. Diese bedürfen der Freigabe durch den Auftraggeber. Aus den Darstellungen müssen Konstruktion, Maße, Einbau, Befestigung und Bauanschlüsse der Bauteile sowie die Einbaufolge erkennbar sein. Die daraus resultierenden Kosten sind in die Einheitspreise einzukalkulieren

5.7 Die notwendigen Profilabmessungen sind durch den Auftragnehmer unter Berücksichtigung statischer sowie sonstiger Erfordernisse zu bemessen und festzulegen. Vom Auftraggeber gewünschte formale bzw. vorgeschlagene Profilabmessungen entbinden den Auftragnehmer nicht von der Verpflichtung zur Überprüfung und einem statischen Nachweis. Die Kosten hierfür sind in die Einheitspreise einzukalkulieren.

5.8 Die Arbeitsabschnitte sind in Abhängigkeit der Witterungsverhältnisse so zu wählen, dass die Dichtigkeit des Gebäudes und die komplette Ableitung des Regenwassers zu allen Zeiten ausnahmslos gewährleistet ist. Eventuell erforderliche temporäre Massnahmen sind einzuplanen und über die Einheitspreise abgegolten.

5.9 Metallteile und Befestigungsmittel sind in korrosionsbeständiger Ausführung herzustellen.

5.10 In die Preise sind grundsätzlich alle Aufwendungen und Kosten einzubeziehen, die sich aus der Einhaltung der allgemein für Bauarbeiten sowie für das Gewerk geltenden Unfallverhütungsvorschriften ergeben, soweit sie keine Besonderen Leistungen darstellen.

5.11 Die Herstellung von arbeitsschutztechnisch erforderlichen Abdeckungen und Umwehrungen, die Vorhaltung während der eigenen Benutzungszeit und das Belassen zur Nutzung durch andere Unternehmer sowie das Entfernen belassener Abdeckungen und Umwehrungen von Öffnungen nach Aufforderung durch die Bauleitung ist in die Einheitspreise einzukalkulieren.

5.12 Aufenthalts- und Lagerräume werden durch den AG nicht zur Verfügung gestellt. Sollten diese notwendig werden, so hat der AN diese eigenverantwortlich außerhalb des Geländes des AG zu beschaffen und die entsprechenden Kosten in die Einheitspreise einzurechnen.

5.13 Baustrom- und Bauwasseranschluss kann nur zentral zur Verfügung gestellt und der Auftragnehmer hat für seine Arbeiten notwendige Unterverteilungen bzw. Verlägerung bis 100 m zu seinen eigenen Lasten herzustellen. Der Baustromanschuss ist begrenzt auf 32 A. Wenn Geräte mit höheren Stromverbrauch benötigt werden ist die Stromversorgung eigenverantwortlich zu regeln und die daraus entstehenden Mehrkosten in die entsprechenden Einheitspreise mit einzukalkulieren

5.14 Nach Ausführung der Leistungen bzw. gemäß dem Bauablaufplan oder bei vorzeitiger Abforderung der Unterlagen durch überwachende Organe, ist eine Dokumentation 2-fach in Papier und 1-fach Digital auf einen Datenträger, vom Auftragnehmer zuerstellen und den AG zu übergeben.
Diese muss  mindestes folgende Unterlagen enthalten:
- Fachunternehmerbescheinigung auch von Nachunternehmer
- Bautagesberichte
- Übereinstimmungserklärungen und Verwendungsnachweisen von Bauarten, Bausätze und Anlagen
- Leistungserklärungen von Bauprodukten
- Lieferscheine aller Produkte sowie die CE- Produktenkennzeichnungen von den Verpackerungen auf der Baustelle
- allgemeine Nachweise von der Ausführung wzB. Auszugsnachweis von verwendeten Dübeln, Verdichtungsnachweise bei Erdarbeiten usw.
- bei Dämmstoffen der Kategorie II gemäß DIN 4108-04 ist ein Übereinstimmungszertifikat zur Herstellung/ Überwachung der Produktion des Dämmstoffherstellers

6 Beanstandungen an Vorleistungen können nur geltend gemacht werden, wenn Sie unverzüglich und schriftlich vor Ausführungsbeginn der eigenen Leistung dem AG angezeigt werden. Eine spätere Beanstandung kann nicht anerkannt werden.

7 Die Ausführung wird in mehreren Abschnitten verlangt werden. Die Arbeitsläufe sind mit dem AG abzustimmen. Arbeitsaufnahmen und Unterbrechungen können durch den AG jederzeit angewiesen werden. Eine gesonderte Vergütung hierzu erfolgt nicht. Jeder AN hat sich mit den anderen Unternehmern auf der Baustelle selbst abzustimmen.

8 Fallen Arbeiten an, die im LV nicht oder anders ausgeschrieben sind, so ist vor Arbeitsbeginn ein Preis schriftlich mit dem AG, der auf der Kalkulation das Hauptangebotes beruht zu vereinbaren.

9 Sollen Bauprodukte zum Einsatz kommen, die nicht in der Bauregelliste aufgeführt werden oder sollen Bauarten, Bausätze und Anlagen zum Einsatz kommen, die keine Technischen Baubestimmungen oder allgeimeine anerkannten Regeln der Technik entsperchen. So hat der Auftragnehmer nach Auftragserteilung und ca. 14 Tage vor Beginn der Arbeiten die Verwenbarkeit durch Vorlage von Nachweisen, wie Allgemeine bauaufsichtlichen Zulassungen oder Allgemeine bauaufsichtlichen Prüfzeugnisen, nachzuweisen und auf der Baustelle vorzuhalten.

10 Sofern nicht nach Text oder Zeichnung beschrieben, sind sämtliche Detailpunkte vor der Montage mit der Bauleitung abzusprechen. Prospekte und Zeichnungen des Herstellers sind auf Anforderung vorzulegen.

11 Jeder Auftragnehmer ist verpflichtet, Tagesberichte mit Angaben der ausgeführten Leistungen, Personalstärken, Wetterbedingungen, usw. anzufertigen. Diese sind wöchentlich der örtlichen Bauleitung zu übergeben.

12 Der Auftragnehmer ist verpflichtet, die Baustelle in einem sauberen Zustand zu halten,  insbesondere den von seinen Arbeiten anfallenden Bauschutt, Verpackungsmaterial und Abfälle sowie Verunreinigungen nach Erbringung der Bauleistung zu beseitigen. Abfälle sind getrennt zu beseitigen nach dem neuen Abfallgesetz.
Sollte der AN seiner Pflicht zur Schuttbeseitgung nicht in ausreichendem Maße nachkommen, ist der AG berechtigt, nach einmaliger fruchtloser Aufforderung eine andere Firma mit der Schuttbeseitigung zu Lasten des AN zu beauftragen.

13. Auf die Gleichwertigkeit der angebotenen Produkte gegenüber den ausgeschriebenen Fabrikaten wird besonderes Augenmerk gelegt. Sie ist durch Vorlage entsprechender Muster und der technischen Daten beim Vergabegespräch nachzuweisen.

## TECHNISCHE VORBEMERKUNGEN STUNDENLOHNARBEITEN
TECHNISCHE VORBEMERKUNGEN STUNDENLOHNARBEITEN

Stundenlohnarbeiten dürfen nur auf ausdrückliche Anordnung der Bauleitung ausgeführt werden. Die Stundenzettel sind der Bauleitung spätestens einen Tag nach der Ausführung der Arbeiten zur Unterschrift
vorzulegen. Polierstunden werden nur anerkannt, wenn eine Beaufsichtigung der Stundenlohnarbeiten ausdrücklich gefordert wurde bzw. die Arbeiten direkt durch den Polier ausgeführt werden mußten.

Jeglicher Aufwand für Anfahrten, Wegezeiten, Kilometer-Geld, Ablösungen und ähnliches werden nicht gesondert vergütet. Zuschläge für Nacht-, Sonntags-  und Feiertagsarbeit sowie Erschwerniszuschläge sind nicht in die Stundenverrechnungssätze mit einzubeziehen, sondern, sofern sie nicht schon als Teilleistungsposition im Leistungsverzeichnis enthalten sind, im Bedarfsfall zu vereinbaren und gesondert nachzuweisen.

Der Bieter erklärt, daß der Stundenverrechnungssatz unter Beachtung der preisrechtlichen Vorschriften ermittelt wurde und unabhängig von der Anzahl der abgerechneten Stunden gilt.

## ANLAGEN ZUM LEISTUNGSVERZEICHNIS
ANLAGEN ZUM LEISTUNGSVERZEICHNIS

1.1. Grundlagen

2_Restaurierungskonzept_250627
3_1_Zusammenfassung
3_2_Farbtonübersicht
08766-4-09-2 A1 Probenverzeichnis
08766-4-09-2 A3-1 Bestand Katasterplan Erdgeschoss
08766-4-09-2 A3-2 Bestand Katasterplan Deckenplan
08766-4-09-2 A3-3 Bestand Katasterplan Dachgeschoss
-

1.1. Grundrisse,  Details
-
P21-001_5_A-00 Allgemeine Hinweise
P21-001_5_A-01-A-N_GR-EG Grundriss EG_Abbruch-Neubau
P21-001_5_A-01-N_GR-EG Grundriss EG_Neubau
P21-001_5_A-02-A-N_GR-DG Grundriss Dachboden_Abbruch-Neubau
P21-001_5_A-02-N_GR-DG Grundriss Dachboden_Neubau
P21-001_5_A-03-N_GR-DA Grundriss Dachaufsicht_Neubau
P21-001_5_A-04-A-N_GR-BL Grundriss_Balkenlage_Abbruch-Neubau
P21-001_5_A-04-N_GR-BL Grundriss_Balkenlage_Neubau
P21-001_5_A-05-A-N_GR-SL Grundriss Sparrenlage_Abbruch-Neubau
P21-001_5_A-05-N_GR-SL Grundriss Sparrenlage_Neubau
P21-001_5_A-06-N_SC-A-B-C-D Schnitt A-A, B-B, C-C, D-D_Neubau
P21-001_5_A-07-N_SC-E Schnitt E-E_Neubau
P21-001_5_A-08-E_AN-O-W Ansicht Ost, West_Endzustand
P21-001_5_D-01 Detail Sockelabdichtung - Bestandswand
P21-001_5_D-02 Detail Sockelabdichtung - Neubauwand
P21-001_5_D-03.1 Bestandplan Kastenfenster Typ1 - F.0.01, F.0.02
P21-001_5_D-03.2 Konzept Sanierung_Umbau Kastenfenster Typ1 - F.0.01, F.0.02
P21-001_5_D-03.3 Detail Sanierung_Umbau Kastenfenster Typ1 - F.0.01, F.0.02
P21-001_5_D-04.1 Bestandsplan Kastenfenster Typ 2 - F.0.03, F.0.04 - Bestandsplan
P21-001_5_D-04.2 Detail Kastenfenster Typ 2 - F.0.03, F.0.04_Erneuerung
P21-001_5_D-05 Detail Anschluss Eingangstür T.0.01, T.0.02
P21-001_5_D-06 Übersicht Stahl-Glas-Elemente - F.0.05, F.0.06
P21-001_5_D-07 Detail Stahl-Glas-Element F.0.05, F.0.06
P21-001_5_D-08 Übersicht Stahl-Glas-Elemente - T.0.05, T.0.06, F.0.07
P21-001_5_D-09 Detail Stahl-Glas-Element T.0.05, T.0.06
P21-001_5_D-10 Detail Stahl-Glas-Element F.0.07
P21-001_5_D-11 Detail Dach - Traufe Bestand - Mehrzweckraum 1
P21-001_5_D-12 Detail Dach - Traufe Neubau
P21-001_5_D-13 Detail Dach - Dachfenster Mehrzweckraum 1
P21-001_5_D-14 Detail Dach - Anschluss Sparrendach Giebelwand
P21-001_5_D-15 Detail Dach - Anschluss Brandwand Kita
P21-001_5_D-16 Detail Dach - Anschluss Brandwand Schulgebäude
P21-001_5_D-17 Detail Dach - Anschluss Schmuckgiebel
P21-001_5_F-01 – Fenster-Außentüren
P21-001_5_R-01 – Raumliste
P21-001_Bemusterungsliste Schmöckwitz
P21-001_Türliste_Stand 2026-10-12_Index1

Bauablaufplan Los 03 Stand 12.10.2026

Die aufgeführten Unterlagen sind Bestandteil der Leistungsbeschreibung und bilden somit auch die Grundlage für die Kalkulation und Preisermittlung.

Der Bieter kann sich vor Abgabe des Angebotes von den örtlichen Verhältnissen überzeugen. Etwaige Unklarheiten sind vor Abgabe des Angebotes abzuklären. Nachforderungen aus Unkenntnis werden nicht anerkannt.

Dem Leistungsverzeichnis sind folgende Ausführungsunterlagen als PDF- Datei beigefügt:

GAEB-SCHNITTSTELLE
Das Leistungsverzeichnis erhalten Sie ebenfalls im GAEB-Format.
Wir bitten um Abgabe des Angebots zusätzlich zu den schriftlichen Unterlagen als GAEB-Angebotsdatei. Entscheidend für die Auswertung ist das schriftliche Angebot.

## 3 Trockenbau
Datum: 12.10.2026

### 1 Baustelleneinrichtung, Werk- und Montageplanung, Dokumentation

#### 1.1 Baustelleneinrichtung, Werk- und Montageplanung, Dokumentation

**1.1.10 Baustelleneinrichtung für eigene Leistungen**
*** Pauschalposition
Einrichten, Vorhalten und Raeumen der Baustelleneinrichtung fuer die Trockenbauarbeiten einschliesslich Lagerflaechen, innerer Transporte, Gerueste bis Arbeitshoehe 3,50 m, Schutz- und Nebenleistungen.
Menge: 1,000 psch

**1.1.20 Werk- und Montageplanung**
*** Pauschalposition
Werk- und Montageplanung, Abstimmungen mit Bauleitung und Fachplanern, Aufmass vor Ort, Detailklaerung von Anschluessen, Revisionsunterlagen und Dokumentation.
Menge: 1,000 psch

**1.1.30 Schutzmaßnahmen Bestand**
Schutz vorhandener und denkmalgeschuetzter Bauteile, Boeden, Tueren, Fenster, Putz- und Sichtmauerwerksflaechen gegen Verschmutzung und Beschädigung während der eigenen Arbeiten.
Menge: 180,000 m2

**1.1.40 Dokumentation**
*** Pauschalposition
Dokumentation

Nach Ausführung der Leistungen bzw. gemäß dem Bauablaufplan oder bei vorzeitiger Abforderung der Unterlagen durch überwachende Organe, ist eine Dokumentation 2-fach in Papier und 1-fach Digital auf einen Datenträger, vom Auftragnehmer zuerstellen und den AG zu übergeben.
Diese muss  mindestes folgende Unterlagen enthalten:
- Fachunternehmerbescheinigung auch von Nachunternehmer
- Bautagesberichte (Genauigkeit täglich)
- Übereinstimmungserklärungen und Verwendungsnachweisen von Bauarten, Bausätze und Anlagen
- Leistungserklärungen von Bauprodukten
- Lieferscheine aller Produkte sowie die CE- Produktenkennzeichnungen von den Verpackerungen auf der Baustelle
- allgemeine Nachweise von der Ausführung wzB. Auszugsnachweis von verwendeten Dübeln, Verdichtungsnachweise bei Erdarbeiten usw.
- Berechtigungsnachweise für die wzB. Schweißnachweise,
- Werkstatt- und Montageplanung/Zeichnungen
Und alle weitere Unterlagen die von den überwachende Organe wie Prüfingenieure und der Bauausicht abgefordert werden.
Menge: 1,000 psch

### 2 Trockenbauwände und Vorsatzschalen

#### 2.1 Trockenbauwände und Vorsatzschalen

**2.1.10 Metallständerwand d 125 mm**
Nichttragende Metallständerwand CW 75, beidseitig 1 × 12,5 mm GKB, Q2
Leistungsbeschreibung:
Liefern und fachgerechtes Herstellen einer nichttragenden inneren Trennwand in Trockenbauweise gemäß DIN 18340 und DIN 18183-1.
Herstellen einer Unterkonstruktion aus verzinkten Stahlblechprofilen, bestehend aus UW-Anschlussprofilen und senkrechten CW-Ständerprofilen, Profilbreite 75 mm, einschließlich sämtlicher erforderlicher Befestigungs- und Verbindungsmittel.
Anschlussprofile an Boden, Decke und angrenzenden Wänden mit geeigneten Dichtungsbändern zur schalltechnischen Entkopplung versehen und fachgerecht befestigen.
Beidseitige, einlagige Beplankung mit Gipskartonbauplatten (GKB), Typ A nach DIN EN 520, Plattendicke jeweils 12,5 mm.
Einbau einer Mineralwolldämmung gemäß DIN EN 13162 im Wandhohlraum, Dämmstoffdicke 60 mm, Wärmeleitgruppe WLG 035, dicht gestoßen und hohlraumfrei verlegt.
Plattenstöße versetzt anordnen und fachgerecht verschrauben. Sämtliche Plattenfugen und Schraubenköpfe mit systemgeeigneter Spachtelmasse in Oberflächenqualitätsstufe Q2 verspachteln, einschließlich erforderlicher Fugendeckstreifen.
Anschlüsse an angrenzende Bauteile sowie Innen- und Außenecken fachgerecht herstellen. Erforderliche Eckschutzprofile an Außenecken einbauen.
Einschließlich sämtlicher Profile, Dämmstoffe, Gipskartonplatten, Befestigungsmittel, Anschlussdichtungen, Zuschnitte, Anpassungen, Verschnitt und aller erforderlichen Nebenleistungen für eine vollständige und funktionsfähige Ausführung.
Technische Anforderungen:
- Wandart: Nichttragende Metallständerwand
- Unterkonstruktion: CW-/UW-Profile, 75 mm
- Beplankung: beidseitig 1 × 12,5 mm GKB
- Gesamtdicke: ca. 100 mm
- Hohlraumdämmung: Mineralwolle, 60 mm, WLG 035
- Oberflächenqualität: Q2
- Brandschutz: keine gesonderte Anforderung
- Schallschutz: gemäß gewähltem Wandsystem, ohne festgelegtes Schalldämmmaß
- Wandhöhe: gemäß Ausführungsplanung
- Ausführung gemäß DIN 18340, DIN 18183-1 und Herstellervorschriften

Angebotenes Fabrikat/ Typ:
'....................................................'

 (vom Bieter einzutragen)
Menge: 145,000 m2

**2.1.20 Feuchtraum-Metallständerwand**
Feuchtraum-Metallständerwand CW 75, beidseitig GKBI 12,5 mm, Q2
Leistungsbeschreibung:
Liefern und fachgerechtes Herstellen einer nichttragenden Metallständerwand in Trockenbauweise für Feuchträume gemäß DIN 18340 und DIN 18183-1.
Unterkonstruktion aus korrosionsgeschützten, verzinkten Stahlblechprofilen, bestehend aus UW-Anschlussprofilen und senkrechten CW-Ständerprofilen, Profilbreite 75 mm.
Anschlussprofile an Boden, Decke und angrenzenden Wänden mit geeigneten Dichtungsbändern zur schalltechnischen Entkopplung versehen und fachgerecht befestigen.
Beidseitige, einlagige Beplankung mit imprägnierten Gipskartonplatten (GKBI), Typ H2 nach DIN EN 520, Plattendicke jeweils 12,5 mm, geeignet für Feuchträume mit zeitweise erhöhter Luftfeuchtigkeit.
Einbau einer Mineralwolldämmung gemäß DIN EN 13162 im Wandhohlraum, Dämmstoffdicke 60 mm, Wärmeleitgruppe WLG 035, dicht gestoßen und hohlraumfrei verlegt.
Plattenstöße versetzt anordnen und fachgerecht verschrauben. Sämtliche Plattenfugen und Schraubenköpfe mit systemgeeigneter, feuchtraumgeeigneter Spachtelmasse in Oberflächenqualitätsstufe Q2 verspachteln, einschließlich erforderlicher Fugendeckstreifen.
Anschlüsse an angrenzende Bauteile sowie Innen- und Außenecken fachgerecht herstellen. Erforderliche Eckschutzprofile in korrosionsbeständiger Ausführung einbauen.
Einschließlich sämtlicher Profile, Dämmstoffe, Gipskartonplatten, Befestigungsmittel, Anschlussdichtungen, Zuschnitte, Anpassungen, Verschnitt sowie aller erforderlichen Nebenleistungen für eine vollständige und funktionsfähige Ausführung.
Technische Anforderungen:
- Wandart: Nichttragende Feuchtraum-Metallständerwand
- Unterkonstruktion: CW-/UW-Profile, 75 mm
- Beplankung: beidseitig 1 × 12,5 mm GKBI, Typ H2
- Gesamtdicke: ca. 100 mm
- Hohlraumdämmung: Mineralwolle, 60 mm, WLG 035
- Oberflächenqualität: Q2
- Korrosionsschutz: entsprechend der Feuchtebeanspruchung
- Brandschutz: keine gesonderte Anforderung
- Wandhöhe: gemäß Ausführungsplanung
- Ausführung gemäß DIN 18340, DIN 18183-1 und DIN EN 520

Angebotenes Fabrikat/ Typ:
'....................................................'

 (vom Bieter einzutragen)
Menge: 34,000 m2

**2.1.30 Installationswand Sanitär**
Sanitärinstallationswand CW 75, doppelte Unterkonstruktion, beidseitig doppelt beplankt, GKBI, Q2
Leistungsbeschreibung:
Liefern und fachgerechtes Herstellen einer nichttragenden Sanitärinstallationswand in Trockenbauweise als Doppelständerwand zur Aufnahme von Sanitärinstallationen, Ver- und Entsorgungsleitungen sowie Sanitäreinbauelementen gemäß DIN 18340.
Herstellen einer doppelten Unterkonstruktion aus korrosionsgeschützten, verzinkten Stahlblechprofilen, bestehend aus UW-Anschlussprofilen und senkrechten CW-Ständerprofilen, Profilbreite jeweils 75 mm.
Die beiden Ständerreihen sind entsprechend der erforderlichen Installationstiefe mit ausreichendem Abstand zueinander anzuordnen und durch geeignete konstruktive Maßnahmen miteinander zu verbinden. Die erforderliche Wandstärke ist auf die vorgesehenen Sanitärinstallationen abzustimmen.
Anschlussprofile an Boden, Decke und angrenzenden Wänden mit geeigneten Dichtungsbändern zur schalltechnischen Entkopplung versehen und fachgerecht befestigen.
Beidseitige, zweilagige Beplankung mit imprägnierten Gipskartonplatten (GKBI), Typ H2 nach DIN EN 520, Plattendicke jeweils 12,5 mm je Lage.
Einbau einer Mineralwolldämmung gemäß DIN EN 13162 in den Wandhohlräumen, Dämmstoffdicke entsprechend der Ständerprofilbreite, Wärmeleitgruppe WLG 035, dicht gestoßen und hohlraumfrei verlegt, soweit die Installationsführung dies zulässt.
Die Unterkonstruktion ist für die Aufnahme der vorgesehenen Sanitärinstallationen vorzubereiten. Erforderliche Aussparungen und Anpassungen für Rohrdurchführungen sowie geeignete Verstärkungen zur Aufnahme von Sanitärtraggestellen sind entsprechend der Ausführungsplanung herzustellen.
Plattenstöße lagenweise versetzt anordnen und fachgerecht verschrauben. Sämtliche Fugen der äußeren Beplankung und Schraubenköpfe mit feuchtraumgeeigneter Spachtelmasse in Oberflächenqualitätsstufe Q2 verspachteln, einschließlich erforderlicher Fugendeckstreifen.
Wandanschlüsse, Innen- und Außenecken sowie Übergänge zu angrenzenden Bauteilen fachgerecht ausbilden.
Einschließlich sämtlicher Profile, Verbindungselemente, Gipskartonplatten, Dämmstoffe, Befestigungsmittel, Anschlussdichtungen, Zuschnitte, Anpassungen und aller erforderlichen Nebenleistungen für eine vollständige und funktionsfähige Ausführung.
Technische Anforderungen:
- Wandart: Nichttragende Sanitärinstallationswand als Doppelständerwand
- Unterkonstruktion: 2 × CW-/UW-Profile, 75 mm
- Beplankung: beidseitig 2 × 12,5 mm GKBI, Typ H2
- Gesamtdicke: entsprechend Installationstiefe und Ausführungsplanung
- Hohlraumdämmung: Mineralwolle, WLG 035
- Oberflächenqualität: Q2
- Korrosionsschutz: entsprechend der Feuchtebeanspruchung
- Brandschutz: keine gesonderte Anforderung
- Schallschutz: gemäß Anforderungen der Ausführungsplanung
- Ausführung gemäß DIN 18340, DIN 18183-1, DIN EN 520 und Herstellervorschriften

Angebotenes Fabrikat/ Typ:
'....................................................'

 (vom Bieter einzutragen)
Menge: 42,000 m2

**2.1.40 Vorsatzschale / Schachtwand**
Installationsvorsatzschale / Schachtwand, Metallunterkonstruktion, doppelt beplankt, GKBI, Q2
Leistungsbeschreibung:
Liefern und fachgerechtes Herstellen einer nichttragenden, einseitig beplankten Vorsatzschale als Installations- bzw. Schachtwand in Trockenbauweise zur Verkleidung vorhandener Installationsschächte, Ver- und Entsorgungsleitungen sowie sonstiger technischer Installationen gemäß DIN 18340.
Herstellen einer tragfähigen Unterkonstruktion aus korrosionsgeschützten, verzinkten Stahlblechprofilen, bestehend aus UW-Anschlussprofilen und senkrechten CW-Ständerprofilen, Profilbreite 75 mm.
Unterkonstruktion flucht- und lotgerecht ausrichten und mittels geeigneter Befestigungsmittel an Boden, Decke und angrenzenden Bauteilen befestigen. Anschlussprofile mit geeigneten Dichtungsbändern zur schalltechnischen Entkopplung versehen.
Einseitige, zweilagige Beplankung mit imprägnierten Gipskartonplatten (GKBI), Typ H2 gemäß DIN EN 520, Plattendicke jeweils 12,5 mm.
Einbau einer Mineralwolldämmung gemäß DIN EN 13162, Wärmeleitgruppe WLG 035, Dämmstoffdicke 60 mm, im Bereich der Unterkonstruktion, soweit die vorhandenen Installationen dies zulassen.
Plattenstöße lagenweise versetzt anordnen und fachgerecht verschrauben. Verspachtelung sämtlicher Fugen und Schraubenköpfe der äußeren Beplankung mit feuchtraumgeeigneter Spachtelmasse in Oberflächenqualitätsstufe Q2, einschließlich erforderlicher Fugendeckstreifen.
Anschlüsse an angrenzende Wände, Decken und Fußböden sowie Innen- und Außenecken fachgerecht herstellen. Frei liegende Außenecken mit korrosionsbeständigen Eckschutzprofilen ausbilden.
Erforderliche Aussparungen und Anpassungen für vorhandene Installationen und Leitungsdurchführungen entsprechend der Ausführungsplanung herstellen.
Einschließlich sämtlicher Profile, Gipskartonplatten, Dämmstoffe, Befestigungsmittel, Anschlussdichtungen, Zuschnitte, Anpassungen, Verschnitt sowie aller erforderlichen Nebenleistungen für eine vollständige und funktionsfähige Ausführung.
Technische Anforderungen:
- Konstruktion: Einseitig beplankte Vorsatzschale / Schachtwand
- Unterkonstruktion: CW-/UW-Profile, 75 mm
- Beplankung: 2 × 12,5 mm GKBI, Typ H2
- Dämmung: Mineralwolle, 60 mm, WLG 035
- Oberflächenqualität: Q2
- Korrosionsschutz: entsprechend der Feuchtebeanspruchung
- Brandschutzanforderung: keine gesonderte Anforderung
- Bautiefe: gemäß Ausführungsplanung
- Ausführung gemäß DIN 18340, DIN 18183-1 und DIN EN 520

Angebotenes Fabrikat/ Typ:
'....................................................'

 (vom Bieter einzutragen)
Menge: 58,000 m2

### 3 Decken, Dachschrägen und Bekleidungen

#### 3.1 Decken, Dachschrägen und Bekleidungen

**3.1.10 Abgehängte Gipskartondecke**
Abgehängte Gipskartondecke, einlagig, 12,5 mm, Q2
Leistungsbeschreibung:
Liefern und fachgerechtes Herstellen einer abgehängten, geschlossenen Unterdecke in Trockenbauweise gemäß DIN 18168 und DIN 18340.
Ausführung mit einer tragfähigen Unterkonstruktion aus verzinkten Stahlblechprofilen (CD-/UD-Profile), mittels geeigneter, bauaufsichtlich nachgewiesener Abhänger an der vorhandenen Rohdecke befestigt.
Beplankung der Unterkonstruktion mit einer Lage Gipskartonbauplatten (GKB), Dicke 12,5 mm, gemäß DIN EN 520.
Die Unterkonstruktion ist entsprechend den statischen Anforderungen, der Abhängehöhe und den Herstellervorgaben auszubilden. Sämtliche Befestigungen, Profilabstände und Abhänger sind auf das Eigengewicht der Deckenkonstruktion abzustimmen.
Plattenstöße fachgerecht versetzt anordnen und verschrauben. Verspachtelung sämtlicher Plattenfugen und Schraubenköpfe in Oberflächenqualitätsstufe Q2 einschließlich erforderlicher Fugendeckstreifen.
Wandanschlüsse umlaufend mit geeigneten Anschlussprofilen bzw. Trennstreifen gemäß Systemvorgaben herstellen.
Einschließlich sämtlicher erforderlicher Abhänger, Verbindungselemente, Befestigungsmittel, Zuschnitte, Anpassungen, Verschnitt sowie aller Nebenleistungen für eine vollständige und fachgerechte Ausführung.
Technische Anforderungen:
- Deckensystem: Abgehängte Gipskartondecke
- Unterkonstruktion: CD-/UD-Metallprofile, verzinkt
- Beplankung: 1 × 12,5 mm GKB
- Oberflächenqualität: Q2
- Abhängehöhe: gemäß Ausführungsplanung
- Brandschutzanforderung: keine gesonderte Anforderung
- Ausführung gemäß DIN 18340, DIN 18168 und DIN EN 520

Angebotenes Fabrikat/ Typ:
'....................................................'

 (vom Bieter einzutragen)
Menge: 172,000 m2

**3.1.20 Feuchtraumdecke GKBI**
Abgehängte Feuchtraumdecke, GKBI 12,5 mm, Q2
Leistungsbeschreibung:
Liefern und fachgerechtes Herstellen einer abgehängten, geschlossenen Unterdecke in Trockenbauweise für Feuchträume gemäß DIN 18340.
Ausführung mit einer tragfähigen Unterkonstruktion aus korrosionsgeschützten, verzinkten Stahlblechprofilen (CD-/UD-Profile), mittels geeigneter Abhänger an der vorhandenen Rohdecke befestigt.
Einlagige Beplankung mit imprägnierten Gipskartonplatten (GKBI, Typ H2 nach DIN EN 520), Plattendicke 12,5 mm, geeignet für den Einsatz in Feuchträumen mit zeitweise erhöhter Luftfeuchtigkeit.
Die Unterkonstruktion ist entsprechend der Abhängehöhe, den statischen Anforderungen und den Herstellervorgaben auszubilden. Sämtliche Profilabstände, Abhänger und Befestigungsmittel sind auf die Deckenkonstruktion abzustimmen.
Plattenstöße versetzt anordnen und fachgerecht verschrauben. Verspachtelung sämtlicher Plattenfugen und Schraubenköpfe mit systemgeeigneter, feuchtraumgeeigneter Spachtelmasse in Oberflächenqualitätsstufe Q2, einschließlich erforderlicher Fugendeckstreifen.
Umlaufende Wandanschlüsse mit geeigneten Anschlussprofilen bzw. Trennstreifen herstellen. Anschlüsse und Übergänge entsprechend den Anforderungen an Feuchträume ausführen.
Einschließlich sämtlicher Abhänger, Profile, Verbindungselemente, Befestigungsmittel, Zuschnitte, Anpassungen, Verschnitt und aller erforderlichen Nebenleistungen.
Technische Anforderungen:
- Deckensystem: Abgehängte Feuchtraumdecke
- Unterkonstruktion: verzinkte Stahlblechprofile CD/UD
- Beplankung: 1 × 12,5 mm GKBI, Typ H2
- Oberflächenqualität: Q2
- Abhängehöhe: gemäß Ausführungsplanung
- Korrosionsschutz: entsprechend der Feuchtebeanspruchung
- Brandschutzanforderung: keine gesonderte Anforderung
- Ausführung gemäß DIN 18340, DIN EN 520 und Herstellervorschriften

Angebotenes Fabrikat/ Typ:
'....................................................'

 (vom Bieter einzutragen)
Menge: 24,000 m2

**3.1.30 Dachschrägenbekleidung**
Dachschrägenbekleidung, GKB 12,5 mm, Q2

Leistungsbeschreibung:

Liefern und fachgerechtes Herstellen einer Dachschrägenbekleidung in Trockenbauweise auf vorhandener Holzdachkonstruktion gemäß DIN 18340.

Herstellen einer Unterkonstruktion aus verzinkten Stahlblechprofilen (CD-Profile) einschließlich geeigneter Direktabhänger bzw. Justierabhänger zur Befestigung an den vorhandenen Dachsparren.

Unterkonstruktion flucht- und ebenengerecht ausrichten. Profilabstände und Befestigungen entsprechend den Herstellervorgaben und den konstruktiven Anforderungen ausführen.

Einlagige Beplankung mit Gipskartonbauplatten (GKB), Typ A nach DIN EN 520, Plattendicke 12,5 mm.

Platten fachgerecht verlegen, verschrauben und sämtliche Plattenfugen sowie Schraubenköpfe mit systemgeeigneter Spachtelmasse in Oberflächenqualitätsstufe Q2 verspachteln, einschließlich erforderlicher Fugendeckstreifen.

Anschlüsse an angrenzende Wände, Decken, Kehlbalken und sonstige Bauteile fachgerecht mit geeigneten Trennstreifen bzw. Anschlussprofilen ausbilden.

Einschließlich sämtlicher erforderlicher Unterkonstruktionsprofile, Abhänger, Befestigungsmittel, Zuschnitte, Anpassungen, Verschnitt sowie aller Nebenleistungen für eine vollständige und fachgerechte Ausführung.

Technische Anforderungen:

  Bekleidung: Dachschrägenbekleidung

  Untergrund: vorhandene Holzdachkonstruktion

  Unterkonstruktion: CD-Metallprofile, verzinkt

  Beplankung: 1 × 12,5 mm GKB, Typ A

  Oberflächenqualität: Q2

  Brandschutzanforderung: keine gesonderte Anforderung

  Ausführung gemäß DIN 18340 und DIN EN 520

Angebotenes Fabrikat/ Typ:
'....................................................'

 (vom Bieter einzutragen)
Menge: 132,000 m2

**3.1.40 Dampfbremse luftdicht**
Feuchtevariable Dampfbremse, luftdicht verlegt
Leistungsbeschreibung:
Liefern und fachgerechtes Verlegen einer feuchtevariablen Dampfbremse zur Herstellung einer dauerhaft luftdichten Ebene auf der warmen Seite der Wärmedämmung im Bereich von Dachschrägen und Holzkonstruktionen.
Ausführung mit einer feuchtevariablen Dampfbremsbahn mit variablem Wasserdampfdiffusionswiderstand (sd-Wert), geeignet für die vorgesehene Dachkonstruktion.
Dampfbremsbahn faltenarm, spannungsfrei und mit ausreichenden Überlappungen gemäß Herstellervorgaben verlegen. Sämtliche Bahnenstöße mit systemzugehörigen, alterungsbeständigen Klebebändern dauerhaft luftdicht verkleben.
Anschlüsse an angrenzende Bauteile, insbesondere Mauerwerk, Holzbalken, Pfetten, Sparren, Decken und sonstige Konstruktionsteile, dauerhaft luftdicht mit geeigneten Anschlussklebern, Dichtbändern oder Anschlussmanschetten herstellen.
Durchdringungen von Rohrleitungen, Kabeln und sonstigen Einbauteilen mit systemgeeigneten Dichtmanschetten luftdicht ausbilden.
Die Dampfbremse ist während der nachfolgenden Arbeiten gegen Beschädigungen zu schützen. Beschädigte Bereiche sind vor dem Verschließen der Konstruktion fachgerecht und dauerhaft luftdicht nachzuarbeiten.
Einschließlich sämtlicher erforderlicher Überlappungen, Klebebänder, Anschlusskleber, Dichtmanschetten, Befestigungsmittel, Zuschnitte, Anpassungen und Nebenleistungen für eine vollständige und funktionsfähige Ausführung.
Technische Anforderungen:
- Material: Feuchtevariable Dampfbremsbahn
- sd-Wert: feuchtevariabel, entsprechend bauphysikalischem Nachweis
- Verlegung: warmseitig der Wärmedämmung
- Luftdichtheit: gemäß DIN 4108-7
- Feuchteschutz: gemäß DIN 4108-3
- Ausführung gemäß DIN 18338 und Herstellervorschriften

Angebotenes Fabrikat/ Typ:
'....................................................'

 (vom Bieter einzutragen)
Menge: 150,000 m2

### 4 Dämmungmmung, Brandschutz, Zubehoer

#### 4.1 Dämmung, Brandschutz, Zubehör

**4.1.10 Zwischensparrendämmung Mineralwolle**
Liefern und fachgerechtes Einbauen einer Zwischensparrendämmung aus Mineralwolle gemäß DIN EN 13162, Wärmeleitgruppe WLG 035, Dämmstoffdicke ca. 200 mm, zwischen den vorhandenen Dachsparren.
Dämmstoff entsprechend den vorhandenen Sparrenabständen passgenau zuschneiden und dicht gestoßen, fugenfrei sowie hohlraumfrei zwischen den Sparren einbauen. Die Dämmung ist vollflächig und ohne Wärmebrücken verursachende Fehlstellen auszuführen.
Anpassungen an die vorhandene Dachkonstruktion, insbesondere an Sparren, Pfetten, Wechsel, Anschlüsse und sonstige konstruktive Bauteile, sind fachgerecht herzustellen.
Einschließlich sämtlicher erforderlicher Zuschnitte, Anpassarbeiten, Verschnitt, gegebenenfalls erforderlicher Sicherungsmaßnahmen gegen Herausfallen sowie aller Nebenleistungen für eine vollständige und funktionsgerechte Ausführung.
Technische Anforderungen:
- Dämmstoff: Mineralwolle nach DIN EN 13162
- Wärmeleitfähigkeit: λD ≤ 0,035 W/(m·K)
- Dämmstoffdicke: ca. 200 mm
- Einbau: zwischen vorhandenen Dachsparren
- Ausführung: dicht gestoßen, hohlraumfrei und wärmebrückenarm
- Brandverhalten: Euroklasse A1 nach DIN EN 13501-1
- Ausführung gemäß DIN 4108 und Herstellervorschriften

Angebotenes Fabrikat/ Typ:
'....................................................'

 (vom Bieter einzutragen)
Menge: 250,000 m2

**4.1.20 Brandschutzbekleidung Stahlbauteile**
Brandschutzbekleidung von Stahlträgern und Stahlbauteilen mit Brandschutzplatten
Leistungsbeschreibung:
Liefern und fachgerechtes Herstellen einer brandschutztechnisch wirksamen Bekleidung vorhandener Stahlbauteile, insbesondere Stahlträger und Stahlstützen, mittels geeigneter, nichtbrennbarer Brandschutzplatten gemäß DIN EN 13501-1.
Ausführung als mehrseitige, kastenförmige Bekleidung entsprechend der vorhandenen Stahlkonstruktion und der erforderlichen Feuerwiderstandsklasse gemäß Brandschutzkonzept und bauaufsichtlichem Anwendbarkeitsnachweis des gewählten Systems.
Die erforderliche Plattendicke und Lagenanzahl sind entsprechend dem vorhandenen Stahlprofil, dem Profilfaktor Aₘ/V, der geforderten Feuerwiderstandsdauer sowie dem gewählten Brandschutzsystem zu bestimmen.
Die Befestigung erfolgt mittels systemkonformer Verbindungsmittel und, soweit erforderlich, einer geeigneten Unterkonstruktion.
Sämtliche Plattenstöße, Fugen, Eckausbildungen und Anschlüsse an angrenzende Bauteile sind entsprechend den Vorgaben des Brandschutzsystems fachgerecht herzustellen.
Die sichtbaren Oberflächen sind einschließlich erforderlicher Fugenverspachtelungen für eine nachfolgende Beschichtung vorzubereiten.
Einschließlich sämtlicher Brandschutzplatten, Unterkonstruktionen, Befestigungsmittel, Zuschnitte, Anpassungen, Eckausbildungen, Verschnitt sowie aller erforderlichen Nebenleistungen für eine vollständige und brandschutztechnisch wirksame Ausführung.
Technische Anforderungen:
- Bauteile: Stahlträger und Stahlstützen
- Bekleidung: nichtbrennbare Brandschutzplatten
- Brandverhalten: Euroklasse A1 nach DIN EN 13501-1
- Feuerwiderstand: gemäß Brandschutzkonzept, z. B. R 30, R 60 oder R 90
- Plattendicke: gemäß Systemnachweis und Stahlprofil
- Befestigung: systemkonform, einschließlich erforderlicher Unterkonstruktion
- Ausführung gemäß DIN 4102, DIN EN 13381-4 bzw. den maßgeblichen Systemnachweisen und DIN 18340
Menge: 18,000 m2

**4.1.30 Revisionsklappe 600 x 600 mm**
Revisionsklappe, flächenbündig, 600 × 600 mm
Leistungsbeschreibung:
Liefern und fachgerechtes Einbauen einer flächenbündigen Revisionsklappe in Trockenbauwände oder abgehängte Trockenbaudecken zur Zugänglichkeit von Installationen und technischen Einrichtungen.
Ausführung mit stabilem Aluminiumrahmen und herausnehmbarem bzw. schwenkbarem Klappenflügel mit Gipskartoneinlage, geeignet für die vorhandene Beplankungsdicke und das jeweilige Trockenbausystem.
Revisionsklappe mit verdeckten Scharnieren, Druckverschluss (Push-to-open) und geeigneter Sicherung gegen unbeabsichtigtes Herausfallen des Klappenflügels ausführen.
Einbau flächenbündig zur angrenzenden Wand- bzw. Deckenoberfläche einschließlich Herstellung der erforderlichen Öffnung, Anpassung und Verstärkung der Unterkonstruktion sowie fachgerechter Befestigung des Einbaurahmens.
Anschlüsse an die angrenzende Gipskartonbekleidung fachgerecht verspachteln und in Oberflächenqualitätsstufe Q2 herstellen.
Einschließlich sämtlicher erforderlicher Rahmenprofile, Wechsel, Befestigungsmittel, Zuschnitte, Anpassarbeiten, Fugenverspachtelungen sowie aller Nebenleistungen für eine vollständige und funktionsfähige Ausführung.
Technische Anforderungen:
- Abmessungen: 600 × 600 mm
- Einbauort: Trockenbauwand oder abgehängte Trockenbaudecke
- Rahmen: Aluminium
- Klappenfüllung: Gipskartonplatte, passend zur vorhandenen Beplankung
- Ausführung: flächenbündig
- Öffnung: schwenkbar oder herausnehmbar
- Verschluss: verdeckter Druckverschluss
- Oberflächenqualität: Q2
- Brandschutzanforderung: keine gesonderte Anforderung
- Ausführung gemäß DIN 18340 und Herstellervorschriften

Angebotenes Fabrikat/ Typ:
'....................................................'

 (vom Bieter einzutragen)
Menge: 4,000 Stck

**4.1.40 Kantenschutzprofile**
Kantenschutz- und Eckschutzprofile an Trockenbauflächen
Leistungsbeschreibung:
Liefern und fachgerechtes Montieren von Kantenschutz- und Eckschutzprofilen an freien Kanten, Außenecken und Abschlüssen von Gipskartonbekleidungen an Wänden, Vorsatzschalen, Dachschrägen und abgehängten Decken.
Ausführung mit geeigneten, korrosionsgeschützten Kantenschutz- und Eckschutzprofilen aus verzinktem Stahlblech oder Aluminium, entsprechend den Anforderungen des jeweiligen Trockenbausystems.
Profile flucht- und lotgerecht ausrichten, auf die erforderlichen Längen zuschneiden und mit systemgeeigneter Spachtelmasse dauerhaft befestigen.
Vollständiges Einspachteln der Profile einschließlich Angleichung an die angrenzenden Gipskartonflächen in Oberflächenqualitätsstufe Q2. Übergänge eben und ohne sichtbare Ansätze herstellen.
Einschließlich sämtlicher erforderlicher Zuschnitte, Gehrungsausbildungen, Befestigungsmittel, Spachtelarbeiten, Anpassungen und Nebenleistungen für eine vollständige und fachgerechte Ausführung.
Technische Anforderungen:
- Material: verzinktes Stahlblech oder Aluminium
- Ausführung: Kantenschutz- und Eckschutzprofile
- Einbauorte: freie Kanten, Außenecken und Abschlüsse von Gipskartonflächen
- Oberflächenqualität: Q2
- Ausführung gemäß DIN 18340 und Herstellervorschriften

Angebotenes Fabrikat/ Typ:
'....................................................'

 (vom Bieter einzutragen)
Menge: 120,000 m

**4.1.50 Verspachtelung Q3**
Zulage Oberflächenqualität Q3 statt Q2
Leistungsbeschreibung:
Zulage zur vorbeschriebenen Verspachtelung von Gipskartonflächen in Qualitätsstufe Q2 für die Herstellung einer erhöhten Oberflächenqualität Q3 an sichtbaren Wand-, Decken- und Dachschrägenflächen.
Ausführung gemäß DIN 18340 sowie Merkblatt Nr. 2 des Bundesverbandes der Gipsindustrie e. V.
Die Leistung umfasst das breite Ausspachteln der Fugenbereiche über die Qualitätsstufe Q2 hinaus sowie das scharfe Abziehen der verbleibenden Kartonoberflächen mit geeigneter Feinspachtelmasse zum Porenverschluss und zur Herstellung einer gleichmäßigen Oberflächenstruktur.
Sämtliche Übergänge, Fugenbereiche, Schraubstellen und Anschlussbereiche sind fachgerecht zu bearbeiten. Nach ausreichender Trocknung sind die gespachtelten Flächen zu schleifen und von Schleifstaub zu reinigen.
Die Oberflächen sind eben, gleichmäßig und für die nachfolgende Beschichtung mit geeigneten Anstrichsystemen vorzubereiten.
Einschließlich sämtlicher erforderlicher Spachtelmassen, Schleifarbeiten, Zwischenbearbeitungen, Material- und Arbeitsaufwendungen sowie aller erforderlichen Nebenleistungen.
Technische Anforderungen:
- Untergrund: Gipskartonflächen mit vorhandener Grundverspachtelung Q2
- Oberflächenqualität: Q3
- Ausführung: Breitspachtelung der Fugen und scharfes Abziehen der Kartonoberflächen
- Oberflächenbeschaffenheit: für nachfolgende Malerarbeiten geeignet
- Ausführung gemäß DIN 18340 und Merkblatt Nr. 2 der Gipsindustrie
Menge: 420,000 m2

### 5 Innendämmung

#### 5.1 Innendämmung

**5.1.10 Untergrundvorbereitung**
Untergrund reinigen und vorbereiten
Vorhandene massive Außenwandflächen im Innenbereich von losen Bestandteilen, Staub, Verunreinigungen und haftungsmindernden Rückständen reinigen. Untergrund auf Tragfähigkeit und Eignung zur Aufnahme eines mineralischen Innendämmsystems prüfen. Lose und nicht tragfähige Beschichtungen entfernen. Anfallendes Material aufnehmen und fachgerecht entsorgen.
Menge: 90,000 m²

**5.1.20 Untergrundausgleich mit mineralischem Leichtmörtel**
Unebenheiten der vorhandenen Mauerwerks- und Putzflächen mit systemgeeignetem mineralischem Leichtmörtel ausgleichen. Einschließlich erforderlicher Grundierung, Untergrundvorbereitung und Herstellung einer ausreichend ebenen, tragfähigen und vollflächig verklebbaren Oberfläche.
Ausgleichsdicke bis 15 mm.
Menge: 90,000 m²

**5.1.30 Mineralische Innendämmung, d = 60 mm, WLS 042**
Mineralische Innendämmung, d = 60 mm, WLS 042
Liefern und fachgerechtes Anbringen einer kapillaraktiven, diffusionsoffenen mineralischen Innendämmung auf vorhandenen massiven Außenwandflächen des denkmalgeschützten Bestandsgebäudes.
Ausführung gemäß Ausführungsplanung und Herstellervorschriften.
Technische Anforderungen:
- Dämmsystem: Multipor oder gleichwertig
- Mineralische Innendämmplatte
- Dämmstoffdicke: 60 mm
- Wärmeleitfähigkeitsstufe: WLS 042
- Nichtbrennbar, Baustoffklasse A1
- Vollflächige Verklebung mit systemzugehörigem Leichtmörtel
- Fugen dicht gestoßen, ohne Kreuzfugen
- Wärmebrückenarme Ausbildung sämtlicher Anschlüsse
- Einschließlich Zuschnitt und Anpassung an angrenzende Bauteile
Einschließlich sämtlicher erforderlicher Materialien, Nebenarbeiten und Befestigungsmittel.

Angebotenes Fabrikat/ Typ:
'....................................................'

 (vom Bieter einzutragen)
Menge: 90,000 m²

**5.1.40 Innendämmung Fenster- und Türlaibungen**
Liefern und Anbringen systemzugehöriger mineralischer Laibungsdämmplatten im Bereich vorhandener und neu einzubauender Fenster- und Türöffnungen.
Dämmstoffdicke entsprechend der verfügbaren Laibungstiefe und freigegebenen Detailplanung.
Einschließlich vollflächiger Verklebung, Zuschnitt, Anpassung und wärmebrückenarmer Anschlüsse an Fenster- und Türrahmen.

Angebotenes Fabrikat/ Typ:
'....................................................'

 (vom Bieter einzutragen)
Menge: 90,000 m²

**5.1.50 Armierungsschicht auf Innendämmung**
Herstellen einer vollflächigen Armierungsschicht auf mineralischen Innendämmplatten.
Ausführung mit systemzugehörigem mineralischem Armierungsmörtel und alkalibeständigem Glasfaserarmierungsgewebe.
Gewebeüberlappungen und Schichtdicken entsprechend Herstellervorschriften. Einschließlich sämtlicher Nebenarbeiten.

Angebotenes Fabrikat/ Typ:
'....................................................'

 (vom Bieter einzutragen)
Menge: 90,000 m²

**5.1.60 Mineralischer Innenoberputz**
Mineralischer Innenoberputz
Herstellen eines systemkonformen, diffusionsoffenen mineralischen Innenoberputzes auf vorbereiteter Armierungsschicht.
Oberflächenqualität Q2, gefilzt bzw. geglättet nach Bemusterung.
Einschließlich sämtlicher Materialien und Nebenarbeiten.

Angebotenes Fabrikat/ Typ:
'....................................................'

 (vom Bieter einzutragen)
Menge: 90,000 m²

**5.1.70 Gewebe-Eckschutzwinkel**
Gewebe-Eckschutzwinkel

Liefern und Einbauen von systemgeeigneten Gewebe-Eckschutzwinkeln an Außenecken, Fenster- und Türlaibungen sowie sonstigen vorspringenden Bauteilkanten.

Angebotenes Fabrikat/ Typ:
'....................................................'

 (vom Bieter einzutragen)
Menge: 90,000 m

**5.1.80 Anschluss Innendämmung an Fußboden**
Herstellen des unteren Abschlusses der Innendämmung im Übergangsbereich zum Fußbodenaufbau.
Einschließlich erforderlicher Trennstreifen, Anschlussausbildung und Schutz der Dämmung gegen Feuchtigkeitseinwirkung entsprechend Detailplanung.
Menge: 90,000 m

**5.1.90 Anschluss Innendämmung an Decken und Dachkonstruktionen**
Herstellen der oberen Anschlüsse der mineralischen Innendämmung an vorhandene Decken- und Dachkonstruktionen.
Einschließlich erforderlicher Zuschnitte, Anschlussprofile und luftdichter Ausbildung entsprechend Detailplanung.
Menge: 90,000 m

**5.1.100 Aussparungen für Elektroinstallationen**
Herstellen von Aussparungen und Durchführungen in der mineralischen Innendämmung für Elektroinstallationen, Schalter und Steckdosen.
Einschließlich fachgerechter Nacharbeitung und luftdichter Anschlüsse. Verwendung geeigneter Installationsdosen für Innendämmsysteme.
Menge: 30,000 Stck

### 6 Stundenlohnarbeiten

#### 6.1 Stundenlohnarbeiten

**6.1.10 Facharbeiterstunden**
Stundenlohnarbeiten durch Arbeitskräfte auf Anordnung
des AG ausführen. Verrechnungssatz für die jeweilige
Arbeitskraft umfasst sämtliche Aufwendungen,
einschließlich aller Sozialabgaben sowie sonstiger
Zuschläge, Auslösungen, Fahrgeld etc.

Nur für unvorhergesehene
Arbeiten, nur auf besondere Anweisungen der örtlichen
Bauleitung zum Nachweis.
Menge: 10,000 h

**6.1.20 Helferstunden**
Stundenlohnarbeiten durch Arbeitskräfte auf Anordnung
des AG ausführen. Verrechnungssatz für die jeweilige
Arbeitskraft umfasst sämtliche Aufwendungen,
einschließlich aller Sozialabgaben sowie sonstiger
Zuschläge, Auslösungen, Fahrgeld etc.

Nur für unvorhergesehene
Arbeiten, nur auf besondere Anweisungen der örtlichen
Bauleitung zum Nachweis.
Menge: 10,000 h
